# Geomortero mineral certificado, eco-compatible, referencia Geolite Magma de Kerakoll

- Propiedad del archivo: CONSTRUNARIO
- Formato: FIEBDC-3/2012
- Programa: Construnario Versión 3.51
- Fecha de los precios: 28/02/2024
- Divisa: EUR

**72192_KER** kg Geomortero mineral certificado, eco-compatible, referencia Geolite Magma de Kerakoll
Precio: 1.35
Geomortero mineral a base de geoligante para la reparación monolítica del hormigón armado. Geolite Magma es un geomortero fluido multiuso para pasivar, reparar y consolidar estructuras de hormigón armado con efecto expansivo para anclar y fijar elementos metálicos. Matriz inorgánica mineral en combinación con los tejidos de acero de los sistemas certificados de refuerzo estructural Geosteel SRG y Geolite FRC. Código EAN: 8432523721926
