# Geomortero mineral certificado, eco-compatible, referencia Geolite Magma 20 de Kerakoll

- Propiedad del archivo: CONSTRUNARIO
- Formato: FIEBDC-3/2012
- Programa: Construnario Versión 3.51
- Fecha de los precios: 28/02/2024
- Divisa: EUR

**72193_KER** kg Geomortero mineral certificado, eco-compatible, referencia Geolite Magma 20 de Kerakoll
Precio: 1.63
Geomortero mineral a base de geoligante para anclajes monolíticos en hormigón armado. Geolite Magma 20 es un geomortero fluido para pasivar, reparar y consolidar estructuras de hormigón armado con efecto expansivo para anclar y fijar elementos metálicos. Específico para reparaciones a bajas temperaturas de puesta en servicio rápida. Código EAN: 8432523721933
