# Geomortero mineral certificado, eco-compatible, referencia Geolite Asfalto de Kerakoll

- Propiedad del archivo: CONSTRUNARIO
- Formato: FIEBDC-3/2012
- Programa: Construnario Versión 3.51
- Fecha de los precios: 28/02/2024
- Divisa: EUR

**72194_KER** kg Geomortero mineral certificado, eco-compatible, referencia Geolite Asfalto de Kerakoll
Precio: 1.61
Geomortero mineral a base de geoligante para la reparación de vías de circulación. Geolite Asfalto es un geomortero de color negro, idóneo en aplicaciones que requieren una rápida puesta en servicio tales como pavimentos industriales y aeroportuarios, aceras, para anclar y fijar trapas, arquetas, vallas, carteles de señalización y barreras de protección. Código EAN: 8432523721940
