# Mortero natural certificado, referencia Biocalce Murosano de Kerakoll. Envase 25 kg

- Propiedad del archivo: CONSTRUNARIO
- Formato: FIEBDC-3/2012
- Programa: Construnario Versión 3.51
- Fecha de los precios: 28/02/2024
- Divisa: EUR

**72860_KER** kg Mortero natural certificado, referencia Biocalce Murosano de Kerakoll. Envase 25 kg
Precio: 0.57
Mortero natural certificado, eco-compatible, de cal natural pura NHL 3.5 conforme a la norma EN 459-1, para aplicaciones universales altamente transpirables sobre muros. Biocalce Murosano es un mortero universal con clase de resistencia a compresión M5 conforme a la EN 998-2, específico para la construcción, la recuperación, el retacado y la nivelación de agarre sobre muros portantes y de cerramiento en ladrillos, piedra, muros mixtos y tufo volcánico. Interiores, exteriores. Código EAN: 8432523728604
