# Mortero de acabado mineral eco-compatible en base yeso, referencia Rasobuild Eco Top Gesso de Kerakoll. Blanco

- Propiedad del archivo: CONSTRUNARIO
- Formato: FIEBDC-3/2012
- Programa: Construnario Versión 3.51
- Fecha de los precios: 28/02/2024
- Divisa: EUR

**72862_KER** kg Mortero de acabado mineral eco-compatible en base yeso, referencia Rasobuild Eco Top Gesso de Kerakoll. Blanco
Precio: 1.22
Mortero de acabado mineral eco-compatible en base yeso para acabados en interiores. Rasobuild Eco Top Gesso es idóneo para usar en espesores variables, para nivelar viejos acabados con efecto rústico, o irregularidades de los soportes, y como pasta de rejuntado para conexiones entre paneles y placas. Una mezcla de cargas impalpables garantiza un excelente efecto brillante bruñido. Código EAN: 8432523728628
