# Esmalte eco-compatible protector y decorativo satinado, referencia Aqualite Eco Smalto Satinado de Kerakoll. Color A007. Envase: 4X2,5l

- Propiedad del archivo: CONSTRUNARIO
- Formato: FIEBDC-3/2012
- Programa: Construnario Versión 3.51
- Fecha de los precios: 28/02/2024
- Divisa: EUR

**72941_ker** l Esmalte eco-compatible protector y decorativo satinado, referencia Aqualite Eco Smalto Satinado de Kerakoll. Color A007. Envase: 4X2,5l
Precio: 37.23
Esmalte eco-compatible protector y decorativo satinado, resistente a los agentes atmosféricos, con óptima cobertura, ausencia de "blocking" y elevada elasticidad. Aqualite Eco Smalto Satinato es resistente, inodoro, no amarillea y se seca rápidamente. A base de resinas acrílicas al agua, es idóneo para madera, hierro, enfoscados y morteros de acabado, hormigón, yeso laminado, yeso y paneles multicapa Código EAN: 8432523729410
