# Gel-autonivelante con reología y viscosidad variables. Referencia Planogel Rheo de Kerakoll

- Propiedad del archivo: CONSTRUNARIO
- Formato: FIEBDC-3/2012
- Programa: Construnario Versión 3.51
- Fecha de los precios: 28/02/2024
- Divisa: EUR

**74786_KER** kg Gel-autonivelante con reología y viscosidad variables. Referencia Planogel Rheo de Kerakoll
Precio: 1.12
Gel-autonivelante con reología y viscosidad variables. Tiempo de espera para la colocación muy reducido y trabajabilidad prolongada. Reducidas emisiones de CO2 y bajísimas emisiones de compuestos orgánicos volátiles. Reciclable como árido después de su vida útil. La innovadora formulación basada en materias primas de bajo impacto medioambiental y alto contenido tecnológico permite al aplicador regular la fluidez de la mezcla combinando y equilibrando la capacidad de control bajo la llana y una suavidad extrema. Planogel Rheo es ideal para aplicaciones adheridas sobre cualquier tipología de soportes y para cualquier tipo de revestimiento. Código EAN: 8432523747865
