# Geomortero estructural transpirable fluido de cal natural, referencia Geocalce Intonaco de Kerakoll

- Propiedad del archivo: CONSTRUNARIO
- Formato: FIEBDC-3/2012
- Programa: Construnario Versión 3.51
- Fecha de los precios: 28/02/2024
- Divisa: EUR

**74796_KER** kg Geomortero estructural transpirable fluido de cal natural, referencia Geocalce Intonaco de Kerakoll
Precio: 0.37
Enfoscado transpirable certificado de cal natural pura NHL y geoligante – Clase CS II. Refuerzo estructural transpirable de muros, pilares, bóvedas de ladrillo lesionadas, marés, piedra y paredes mixtas. Idóneo como enfoscado de acabado con espesor en los sistemas certificados de refuerzo estructural, mejora y adaptación sísmica. Geocalce Intonaco es un geomortero con clase de resistencia CS II según EN 998-1, para intervenciones en muros altamente transpirables, idóneo para el GreenBuilding y en la Restauración Histórica. Código EAN: 8432523747964
