# Malla de armadura alcalino resistente , referencia Rinforzo V 100 de Kerakoll

- Propiedad del archivo: CONSTRUNARIO
- Formato: FIEBDC-3/2012
- Programa: Construnario Versión 3.51
- Fecha de los precios: 28/02/2024
- Divisa: EUR

**74850_KER** m Malla de armadura alcalino resistente , referencia Rinforzo V 100 de Kerakoll
Precio: 2.28
Malla de armadura alcalino resistente diseñada para el refuerzo y para evitar fisuras en enfoscados. Rinforzo V 100 elimina los problemas de grietas o fisuras producidas por las alteraciones dinámicas, descargando la tensión de retracción a lo largo de su malla, contrarrestando así las formación de grietas. Incrementa las prestaciones de elasticidad, compacidad y resistencia frente a las solicitaciones más críticas debidas a las temperaturas de trabajo. Interiores, exteriores. Código EAN: 8432523748503
