# Geomortero estructural transpirable fluido de cal natural , referencia Geocalce FL Antisísmico de Kerakoll

- Propiedad del archivo: CONSTRUNARIO
- Formato: FIEBDC-3/2012
- Programa: Construnario Versión 3.51
- Fecha de los precios: 28/02/2024
- Divisa: EUR

**74983_KER** kg Geomortero estructural transpirable fluido de cal natural , referencia Geocalce FL Antisísmico de Kerakoll
Precio: 0.81
Geomortero estructural transpirable fluido de cal natural pura NHL y geoligante - Clase M15. Específico como mortero mineral fluido para la inyección consolidante y como matriz de acople de diátonos de tejido de acero galvanizado Geosteel para realizar conexiones certificadas de refuerzo estructural, mejora y adaptación sísmica. Certificado para mejorar la seguridad de los edificios. Geocalce FL Antisismico es un geomortero específico para inyecciones de consolidación de resistencia clase M15 según EN 998-2, para el refuerzo y la adaptación estructural de muros de ladrillo, piedra, muros mixtos o marés. Idóneo para el GreenBuilding y la Restauración Histórica. Código EAN: 8432523749838
