# Geomortero estructural transpirable de grano fino, referencia Geocalce F Antisísmico de Kerakoll

- Propiedad del archivo: CONSTRUNARIO
- Formato: FIEBDC-3/2012
- Programa: Construnario Versión 3.51
- Fecha de los precios: 28/02/2024
- Divisa: EUR

**74984_KER** kg Geomortero estructural transpirable de grano fino, referencia Geocalce F Antisísmico de Kerakoll
Precio: 0.71
Geomortero estructural transpirable de grano fino, de cal natural pura NHL y geoligante – Clase M15. Específico como matriz mineral para usar en combinación con los tejidos de acero galvanizado Geosteel, tejidos de basalto-acero inoxidable Geosteel Grid y barras helicoidales de acero inoxidable Steel Dryfix en los sistemas certificados de refuerzo estructural, mejora y adaptación sísmica. Certificado para mejorar la seguridad de los edificios. Geocalce F Antisismico es un geomortero de resistencia clase M15 según EN 998-2 y R1 según EN 1504-3, para intervenciones altamente transpirables en muros y prefabricados de hormigón. Código EAN: 8432523749845
