# Bioenfoscado termo-deshumidificante de celdas de calor, referencia Biocalce Benessere de Kerakoll. Envase 18 kg

- Propiedad del archivo: CONSTRUNARIO
- Formato: FIEBDC-3/2012
- Programa: Construnario Versión 3.51
- Fecha de los precios: 28/02/2024
- Divisa: EUR

**74999_KER** kg Bioenfoscado termo-deshumidificante de celdas de calor, referencia Biocalce Benessere de Kerakoll. Envase 18 kg
Precio: 1.66
Bioenfoscado termo-deshumidificante de celdas de calor, certificado R y T / CSII. Antimoho y anticondensación conforme a la norma EN ISO 13788. De alta eficiencia energética. Alta transpirabilidad. Producto natural para la bioconstrucción. El bioenfoscado Biocalce Benessere proporciona a la casa una protección total contra la humedad y mantiene su poder termo-evaporante a lo largo del tiempo, es más cálido y aísla térmicamente el muro para permitir una climatización interior más eficiente y ahorrar energía. Biocalce Benessere utiliza la cal natural NHL mejorada con el exclusivo geoligante de Kerakoll combinado con la acción protectora contra las sales de la puzolana natural micronizada Código EAN: 8432523749999
