# Soporte de colocación autonivelante para revestimientos de cerámica y piedras naturales. Referencia Flowtech Tile de Kerakoll

- Propiedad del archivo: CONSTRUNARIO
- Formato: FIEBDC-3/2012
- Programa: Construnario Versión 3.51
- Fecha de los precios: 28/02/2024
- Divisa: EUR

**75253_KER** kg Soporte de colocación autonivelante para revestimientos de cerámica y piedras naturales. Referencia Flowtech Tile de Kerakoll
Precio: 0.84
Soporte de colocación autonivelante para revestimientos de cerámica y piedras naturales. Ideal para grandes formatos. Flowtech Tile está formulado para la garantizar máxima compatibilidad y adhesión con cualquier adhesivo cementoso para la colocación de baldosas cerámicas y piedras naturales. Código EAN: 8432523752531
