# Pintura con efecto aterciopelado y acabado mate profundo, referencia Radiant Color de Kerakoll. Envase: Blanco 12 l

- Propiedad del archivo: CONSTRUNARIO
- Formato: FIEBDC-3/2012
- Programa: Construnario Versión 3.51
- Fecha de los precios: 28/02/2024
- Divisa: EUR

**75427_KER** l Pintura con efecto aterciopelado y acabado mate profundo, referencia Radiant Color de Kerakoll. Envase: Blanco 12 l
Precio: 8.30
Pintura con efecto aterciopelado y acabado mate profundo, aspecto extra liso. Radiant Color tiene una óptima cubrición y es resistente al moho. Para espacios interiores. Disponible en 70 colores de actualidad y un excelente punto de blanco Código EAN: 8432523754276
