# Pintura suave al tacto, tonos naturales con aspecto liso mate. Referencia Essential Color de Kerakoll: Envase 4 l

- Propiedad del archivo: CONSTRUNARIO
- Formato: FIEBDC-3/2012
- Programa: Construnario Versión 3.51
- Fecha de los precios: 28/02/2024
- Divisa: EUR

**75434 _KER** l Pintura suave al tacto, tonos naturales con aspecto liso mate. Referencia Essential Color de Kerakoll: Envase 4 l
Precio: 6.70
Pintura suave al tacto, tonos naturales con aspecto liso mate. Essential Color es ideal para decorar los ambientes interiores de un modo único, asegurando una óptima cubrición y una excelente adherencia. Disponible en 70 colores de actualidad y un óptimo punto de blanco. Código EAN: 8432523754344
