# Pintura blanca transpirable con aspecto mate. Referencia White de Kerakoll: Envase 4 l

- Propiedad del archivo: CONSTRUNARIO
- Formato: FIEBDC-3/2012
- Programa: Construnario Versión 3.51
- Fecha de los precios: 28/02/2024
- Divisa: EUR

**75442_KER** l Pintura blanca transpirable con aspecto mate. Referencia White de Kerakoll: Envase 4 l
Precio: 3.80
Pintura blanca transpirable con aspecto mate. Perfecto punto de blanco, de fácil aplicación y cubrición. White es ideal para pintar paredes interiores nuevas o para un restyling profundo. Código EAN: 8432523754429
