# Adhesivo&mortero de alisado mineral, referencia Keraklima Eco de Kerakoll. Color: gris

- Propiedad del archivo: CONSTRUNARIO
- Formato: FIEBDC-3/2012
- Programa: Construnario Versión 3.51
- Fecha de los precios: 28/02/2024
- Divisa: EUR

**75831_KER** kg Adhesivo&mortero de alisado mineral, referencia Keraklima Eco de Kerakoll. Color: gris
Precio: 0.79
Adhesivo&Mortero de Alisado mineral, eco-compatible, idóneo para el encolado y el alisado de alta resistencia de los paneles aislantes para su uso en SATE (ETICS). Producto para SATE (ETICS) KlimaExpert con Evaluación Técnica Europea ETA según EAD 040083-00-0404. Keraklima Eco es específico para el encolado y el alisado de los sistemas SATE sobre paneles termoaislantes como poliestireno expandido, sinterizado y extruido para uso en zócalos SATE (ETICS), poliuretano, resina fenólica, corcho, lana de roca, fibra de madera, aerogel, sobre hormigón, enfoscados y rasantes minerales. Blanco y gris. Interiores, exteriores. Código EAN: 8432523758311
