# Autonivelante con acabado de efecto seda y perfecta planicidad. Referencia Flowtech Plus de Kerakoll

- Propiedad del archivo: CONSTRUNARIO
- Formato: FIEBDC-3/2012
- Programa: Construnario Versión 3.51
- Fecha de los precios: 28/02/2024
- Divisa: EUR

**76070_KER** kg Autonivelante con acabado de efecto seda y perfecta planicidad. Referencia Flowtech Plus de Kerakoll
Precio: 1.40
Autonivelante con acabado de efecto seda y perfecta planicidad, ideal para la colocación de revestimientos resilientes. Flowtech Plus aúna elevadas resistencias mecánicas y extrema capacidad de cierre a bajo espesor para nivelar cualquier superficie con acabados extremadamente finos. Código EAN: 8432523760703
