# Adhesivo mineral epoxídico, referencia Geolite Gel de Kerakoll. Parte A+B

- Propiedad del archivo: CONSTRUNARIO
- Formato: FIEBDC-3/2012
- Programa: Construnario Versión 3.51
- Fecha de los precios: 28/02/2024
- Divisa: EUR

**GeoLiteGelAB** kg Adhesivo mineral epoxídico, referencia Geolite Gel de Kerakoll. Parte A+B
Precio: 17.65
Adhesivo para el refuerzo monolítico SRP del hormigón armado. Tixotrópico para encolados y anclajes estructurales. GeoLite Gel es un sistema epoxídico bicomponente en gel tixotrópico para anclar y fijar elementos metálicos. Matriz orgánica mineral en combinación con tejidos de acero en los sistemas existentes certificados de refuerzo estructural Geosteel SRP.
