# Esmalte eco-compatible de efecto envejecido, referencia Keradecor Oldstyle de Kerakoll. Envase: 6x0,75l

- Propiedad del archivo: CONSTRUNARIO
- Formato: FIEBDC-3/2012
- Programa: Construnario Versión 3.51
- Fecha de los precios: 28/02/2024
- Divisa: EUR

**OLDST2_KER** l Esmalte eco-compatible de efecto envejecido, referencia Keradecor Oldstyle de Kerakoll. Envase: 6x0,75l
Precio: 34.37
Esmalte de efecto envejecido, protector, anticorrosivo, óptima cubrición y facilidad de extensión. Keradecor Oldstyle es un gel en base alquídica al disolvente con pigmentos de mica de hierro. Idóneo para la decoración y protección de superficies de madera y hierro. Satinado con un alto grado de cobertura. Interiores, exteriores.
