# Mortero de nivelación e impermeabilización de piscinas de hormigón armado, Aquastop Scuba de Kerakoll. Envase: 25 kg

- Propiedad del archivo: CONSTRUNARIO
- Formato: FIEBDC-3/2012
- Programa: Construnario Versión 3.51
- Fecha de los precios: 28/02/2024
- Divisa: EUR

**KER_76300** kg Mortero de nivelación e impermeabilización de piscinas de hormigón armado, Aquastop Scuba de Kerakoll. Envase: 25 kg
Precio: 2.10
Mortero de nivelación e impermeabilización de piscinas de hormigón armado. Aquastop Scuba se puede aplicar fácilmente con llana, incluso directamente sobre las superficies de mortero encofrado, para crear la preparación impermeable del soporte ideal para la colocación de revestimientos en piscinas, pudiendo dar un acabado con fratás de esponja cuando así se requiera.
