# Mortero de nivelación orgánico-mineral impermeable, listo para usar, Aquastop Indoor de Kerakoll. Envase: 5 kg

- Propiedad del archivo: CONSTRUNARIO
- Formato: FIEBDC-3/2012
- Programa: Construnario Versión 3.51
- Fecha de los precios: 28/02/2024
- Divisa: EUR

**KER_14489** kg Mortero de nivelación orgánico-mineral impermeable, listo para usar, Aquastop Indoor de Kerakoll. Envase: 5 kg
Precio: 6.16
Mortero de nivelación orgánico-mineral impermeable, listo para usar, en base acuosa, para soportes absorbentes en duchas, baños, cocinas y áreas húmedas interiores, idóneo para la posterior colocación con gel-adhesivos de baldosas cerámicas, gres porcelánico y piedra natural.
