# Gel-Adhesivo estructural, altamente flexible, multiuso, tixo & fluido, adhesión acelerada H40 Revolution de Kerakoll. Gris. 20 Kg

- Propiedad del archivo: CONSTRUNARIO
- Formato: FIEBDC-3/2012
- Programa: Construnario Versión 3.51
- Fecha de los precios: 28/02/2024
- Divisa: EUR

**KER_76443** kg Gel-Adhesivo estructural, altamente flexible, multiuso, tixo & fluido, adhesión acelerada H40 Revolution de Kerakoll. Gris. 20 Kg
Precio: 1.70
H40 Revolution Gris 20 kg Gel-Adhesivo estructural, flexible, multiuso, tixo & fluido, de adhesión acelerada. Para gres porcelánico, cerámica y piedras naturales de cualquier tipo y formato. Código EAN: 8432523764435
