# Gel-Adhesivo híbrido, estructural, multiuso, extra-flexible, extra-trabajable, H40 Extreme de Kerakoll. A+B. 10 kg

- Propiedad del archivo: CONSTRUNARIO
- Formato: FIEBDC-3/2012
- Programa: Construnario Versión 3.51
- Fecha de los precios: 28/02/2024
- Divisa: EUR

**KER_15522** kg Gel-Adhesivo híbrido, estructural, multiuso, extra-flexible, extra-trabajable, H40 Extreme de Kerakoll. A+B. 10 kg
Precio: 11.14
H40 Extreme Blanco - A+B 10 kg Gel-Adhesivo híbrido, estructural, multiuso, extra-flexible, extra-trabajable. Para gres porcelánico, cerámica y piedras naturales de cualquier tipo y formato. Código EAN: 8432523155226
