# Adhesivo mineral de altas prestaciones, Pragma Flex de Kerakoll. Gris. 25 kg

- Propiedad del archivo: CONSTRUNARIO
- Formato: FIEBDC-3/2012
- Programa: Construnario Versión 3.51
- Fecha de los precios: 28/02/2024
- Divisa: EUR

**KER_76351** kg Adhesivo mineral de altas prestaciones, Pragma Flex de Kerakoll. Gris. 25 kg
Precio: 0.50
Adhesivo mineral de altas prestaciones, deslizamiento vertical nulo y tiempo abierto prolongado. Para gres porcelánico, baldosas cerámicas y piedras naturales. Código EAN: 8432523763513
