# Adhesivo mineral de elevada adhesión, Pragma Special de Kerakoll. Blanco. 25 kg

- Propiedad del archivo: CONSTRUNARIO
- Formato: FIEBDC-3/2012
- Programa: Construnario Versión 3.51
- Fecha de los precios: 28/02/2024
- Divisa: EUR

**KER_76450** kg Adhesivo mineral de elevada adhesión, Pragma Special de Kerakoll. Blanco. 25 kg
Precio: 0.36
Adhesivo mineral de elevada adhesión, deslizamiento vertical nulo y tiempo abierto prolongado. Para la colocación de baldosas cerámicas. Código EAN: 8432523764503
