# Descalcificador dúplex alternante, modelo RMV-136L WS1.5 CI UF DUP de Hidro-Water

- Propiedad del archivo: CONSTRUNARIO
- Formato: FIEBDC-3/2012
- Programa: Construnario Versión 3.51
- Fecha de los precios: 27/02/2024
- Divisa: EUR

**HID_UF_3604_07** u Descalcificador dúplex alternante, modelo RMV-136L WS1.5 CI UF DUP de Hidro-Water
Precio: 7691.00
Descalcificador dúplex alternante, modelo RMV-136L WS1.5 CI UF DUP de Hidro-Water • Botella construida en poliéster reforzado con fibra de vidrio (PRFV) • Frecuencia de regeneración de 1 a 28 días • Turbina externa para el control del volumen de agua tratada • Incluye válvula de 3 vías. No incluye colector entre válvulas ni By-pass • Conexión 1 ½” • Carga de resina de uso alimentario, de alta capacidad para un alto rendimiento • Presión de trabajo: 2,5 a 6 Bar • Temperatura máxima: 43ºC • Tensión eléctrica: 230V-15Vcc 50/60 Hz Descalcificador dúplex alternante para la eliminación de la dureza mediante resinas de intercambio iónico. Bajo consumo de sal. Válvula volumétrica Clack WS1.5CI UF en cada botella, programador digital y regeneración instantánea, retardada o mixta a contra-corriente. Agua descalcificada permanentemente, una sola botella en servicio, la segunda en fase de regeneración o en espera. Código EAN: 8435443226984
