# TRADESA - BIASI caldera de pie a gas de condensación / cascada

- Propiedad del archivo: CONSTRUNARIO
- Formato: FIEBDC-3/2012
- Programa: Construnario Versión 1.71
- Fecha de los precios: 30/10/2014
- Divisa: EUR

| Código | Descripción |
|---|---|
| E22CJCTRD | TRADESA - BIASI caldera de pie a gas de condensación / cascada |
