# TRADESA - BIASI calderas de acero calefacción grandes potencias

- Propiedad del archivo: CONSTRUNARIO
- Formato: FIEBDC-3/2012
- Programa: Construnario Versión 1.71
- Fecha de los precios: 30/10/2014
- Divisa: EUR

| Código | Descripción |
|---|---|
| E22CKDTRD | TRADESA - BIASI calderas de acero calefacción grandes potencias |
