# Caldera Tradedúo leña-pellet 45 kW

- Propiedad del archivo: CONSTRUNARIO
- Formato: FIEBDC-3/2012
- Programa: Construnario Versión 1.71
- Fecha de los precios: 30/10/2014
- Divisa: EUR

| Código | Ud | Descripción | Precio |
|---|---|---|---|
| PTRDBIO12 | u | Caldera Tradedúo leña-pellet 45 kW. | 8358.00 |
