# Caldera de pellet de acero TRADEPELLET automática 20Kw

- Propiedad del archivo: CONSTRUNARIO
- Formato: FIEBDC-3/2012
- Programa: Construnario Versión 1.71
- Fecha de los precios: 30/10/2014
- Divisa: EUR

**UTRD7020** u Caldera de pellet de acero TRADEPELLET automática 20Kw.
Ud. Caldera marca TRADESA - ARCA modelo TRADEPELLET AUTOMÁTICA 20, de acero que funciona con pellet de leña natural y otros combustibles de biomasa. De 20 kW de potencia útil máxima. Alto rendimiento del 93% conforme a EN 303.5, clase 3. Para diferentes aplicaciones de calefacción y agua caliente sanitaria con control digital de las funciones automáticas de encendido, alimentación y regulación de la instalación. LLama horizontal con sistema de combustión por aspiración que evita residuos sin combustionar. Intercambiador en seco anticondensación. Cuadro eléctrico con grandes prestaciones para control de diferentes bombas y colocación de sondas de impulsión, acumulación y solar. Sinfín de alimentación horizontal y tolva superpuesta a la caldera de 110 kg incluida, con autonomía media de 10-12 días. Autolimpieza del quemador por soplado del ventilador. Potencia modulante. Dimensiones 550x1237x1460 mm (ancho x profund. x alto). Totalmente instalado.
