# Caldera de pellet de acero TRADEPELLET automática 50 KW

- Propiedad del archivo: CONSTRUNARIO
- Formato: FIEBDC-3/2012
- Programa: Construnario Versión 1.71
- Fecha de los precios: 30/10/2014
- Divisa: EUR

**UTRD7050** u Caldera de pellet de acero TRADEPELLET automática 50 KW.
Ud. Caldera marca TRADESA - ARCA modelo TRADEPELLET AUTOMÁTICA 50, de acero que funciona con pellet de leña natural y otros combustibles de Biomasa. De 50 kW de potencia útil máxima. Alto rendimiento del 93% conforme a EN 303.5, clase 3. Para diferentes aplicaciones de calefacción y agua caliente sanitaria con control digital de las funciones automáticas de encendido, alimentación y regulación de la instalación. LLama horizontal con sistema de combustión por aspiración que evita residuos sin combustionar. Intercambiador en seco anticondensación. Cuadro eléctrico con grandes prestaciones para control de diferentes bombas y colocación de sondas de impulsión, acumulación y solar. Sinfín de alimentación horizontal y tolva superpuesta a la caldera de 280 kg incluida, con autonomía media de 10-12 días. Autolimpieza del quemador por soplado del ventilador. Potencia modulante. Dimensiones 690x1510x1780 mm (ancho x profund. x alto).Totalmente instalado.
