# Plancha poliestireno extruido, mecanizado lateral media madera, Thermogreen SL. Esp: 60 mm. L: 1,25. A: 0,6. RD (m2·K/W): 1,85

- Propiedad del archivo: CONSTRUNARIO
- Formato: FIEBDC-3/2012
- Programa: Construnario Versión 3.51
- Fecha de los precios: 27/02/2024
- Divisa: EUR

**PA10104** m2 Plancha poliestireno extruido, mecanizado lateral media madera, Thermogreen SL. Esp: 60 mm. L: 1,25. A: 0,6. RD (m2·K/W): 1,85
Precio: 14.52
Plancha poliestireno extruido, mecanizado lateral media madera, Thermogreen SL. Esp: 60 mm. L: 1,25. A: 0,6. RD (m2·K/W): 1,85 ___ m2 de plancha de poliestireno extruido (XPS) THERMOGREEN SL, según UNE-EN 13164, de superficie lisa y mecanizado lateral media madera, de ___ mm de espesor, de resistencia térmica ___ (m2 ·K)/W, de conductividad térmica ___ W/(m·K), reacción al fuego Euroclase E y código de designación: XPS-EN13164-T1-CS(10Y)300-WL(T)0.7-DS(70,90) -DLT(2)5-TR200 THERMOGREEN SL es una plancha de poliestireno extruido (XPS) de estructura celular cerrada utilizada como aislante térmico. Se presenta en forma de planchas de 1250x600 mm, de superficie lisa y acabado lateral en media madera. CAMPO DE APLICACIÓN RECOMENDADO: ? Cubierta plana invertida. ? Cubierta inclinada (tejas ancladas con rastrel). ? Aislamiento de suelos. ? Aislamiento de muros enterrados. CARACTERÍSTICAS TÉCNICAS: THERMOGREEN SL es un aislante térmico conforme a la norma UNE EN 13164.
