# Plancha poliestireno extruido, canto a media madera, Thermogreen BT. Esp: 40 mm. L: 1,25. A: 0,6. RD (m2·K/W): 1,25

- Propiedad del archivo: CONSTRUNARIO
- Formato: FIEBDC-3/2012
- Programa: Construnario Versión 3.51
- Fecha de los precios: 27/02/2024
- Divisa: EUR

**PA10302** m2 Plancha poliestireno extruido, canto a media madera, Thermogreen BT. Esp: 40 mm. L: 1,25. A: 0,6. RD (m2·K/W): 1,25
Precio: 10.08
Plancha poliestireno extruido, canto a media madera, Thermogreen BT. Esp: 40 mm. L: 1,25. A: 0,6. RD (m2·K/W): 1,25 ___m2 de plancha de poliestireno extruido (XPS) THERMOGREEN BT, según UNE-EN 13164, con la superficie acanalada y canto a media madera, colocado sin adherir y fijaciones, de ___mm de espesor, resistencia a compresión 300 kPa, resistencia térmica ___ (m2 ·K)/W, de conductividad térmica ___ W/(m·K), reacción al fuego Euroclase E y código de designación: XPS-EN13164 -T1-CS(10Y)300-WL(T)0,7–DS(70,90)-DLT(2)5–TR200 THERMOGREEN BT es una plancha de poliestireno extruido (XPS) de estructura celular cerrada utilizada como aislante térmico. Se presenta en forma de planchas de 1250x600 mm, de superficie lisa acanalada y acabado lateral en media madera. CAMPO DE APLICACIÓN RECOMENDADO: ? Cubierta inclinada (tejas ancladas con mortero). CARACTERÍSTICAS TÉCNICAS: THERMOGREEN BT es un aislante térmico conforme a la norma UNE EN 13164
