# Plancha poliestireno extruido, acabado lateral canto recto, Thermogreen SATE. Esp: 100 mm. L: 1,25. A: 0,6. RD (m2·K/W): 3,10

- Propiedad del archivo: CONSTRUNARIO
- Formato: FIEBDC-3/2012
- Programa: Construnario Versión 3.51
- Fecha de los precios: 27/02/2024
- Divisa: EUR

**PA10606** m2 Plancha poliestireno extruido, acabado lateral canto recto, Thermogreen SATE. Esp: 100 mm. L: 1,25. A: 0,6. RD (m2·K/W): 3,10
Precio: 32.50
Plancha poliestireno extruido, acabado lateral canto recto, Thermogreen SATE. Esp: 100 mm. L: 1,25. A: 0,6. RD (m2·K/W): 3,10 ___ m2 de plancha de poliestireno extruido (XPS) THERMOGREEN SATE, según UNE-EN 13164, de superficie rugosa y mecanizado lateral canto recto, de ___ mm de espesor, de resistencia térmica ___ (m2 ·K)/W, de conductividad térmica ___ W/(m·K), reacción al fuego Euroclase E y código de designación: XPS-EN13164-T1-CS(10Y)250-WL(T)0,7–DS(70,90)-DLT(2)5–TR200 THERMOGREEN SATE es una plancha de poliestireno extruido (XPS) de estructura celular cerrada utilizada como aislante térmico. Se presenta en forma de planchas de 1250x600 mm, de superficie rugosa (sin piel de extrusión) y acabado lateral en canto recto. CAMPO DE APLICACIÓN RECOMENDADO: ? Aislamiento de fachadas por el exterior (sistema SATE). ? Aislamiento de puentes térmicos. CARACTERÍSTICAS TÉCNICAS: THERMOGREEN SATE es un aislante térmico conforme a la norma UNE EN 13164. Producto bajo pedido. Consultar cantidad mínima y plazo de entrega
