# Plancha poliestireno extruido, acabado lateral media madera, Thermogreen 500. Esp: 120 mm. L: 1,25. A: 0,6. RD (m2·K/W): 3,75

- Propiedad del archivo: CONSTRUNARIO
- Formato: FIEBDC-3/2012
- Programa: Construnario Versión 3.51
- Fecha de los precios: 27/02/2024
- Divisa: EUR

**PA10805** m2 Plancha poliestireno extruido, acabado lateral media madera, Thermogreen 500. Esp: 120 mm. L: 1,25. A: 0,6. RD (m2·K/W): 3,75
Precio: 40.80
Plancha poliestireno extruido, acabado lateral media madera, Thermogreen 500. Esp: 120 mm. L: 1,25. A: 0,6. RD (m2·K/W): 3,75 ___ m2 de plancha de poliestireno extruido (XPS) THERMOGREEN 500, según UNE-EN 13164, de superficie lisa y mecanizado lateral media madera, de ___ mm de espesor, de resistencia térmica ___ (m2 ·K)/W, de conductividad térmica ___ W/(m·K), reacción al fuego Euroclase E y código de designación: XPS-EN13164-T1-CS(10Y)500-WL(T)0,7–DS(70,90) - DLT(2)5 – TR200. THERMOGREEN 500 es una plancha de poliestireno extruido (XPS) de estructura celular cerrada utilizada como aislante térmico. Se presenta en forma de planchas de 1250x600 mm, de superficie lisa y acabado lateral en media madera. CAMPO DE APLICACIÓN RECOMENDADO: ? Aislamiento de suelos de alta resistencia. ? Cubierta parking. ? Aislamiento bajo losa de cimentación. CARACTERÍSTICAS TÉCNICAS: THERMOGREEN 500 es un aislante térmico conforme a la norma UNE EN 13164 Producto bajo pedido. Consultar cantidad mínima y plazo de entrega
