# Lavamanos serie Abalona Square, referencia 500.322.01.1 de Geberit. Toma de grifo: centro. Rebosadero: visible - de Geberit

- Propiedad del archivo: CONSTRUNARIO
- Formato: FIEBDC-3/2012
- Programa: Construnario Versión 3.51
- Fecha de los precios: 14/03/2024
- Divisa: EUR

**500322011** u Lavamanos serie Abalona Square, referencia 500.322.01.1 de Geberit. Toma de grifo: centro. Rebosadero: visible - de Geberit
Precio: 60.50
Material Porcelana sanitaria Código EAN: 4025416530381
