# Lavamanos serie Selnova, referencia 500.324.01.1 de Geberit. Blanco. Toma de grifo'=Centro, Rebosadero'=Visible - de Geberit

- Propiedad del archivo: CONSTRUNARIO
- Formato: FIEBDC-3/2012
- Programa: Construnario Versión 3.51
- Fecha de los precios: 14/03/2024
- Divisa: EUR

**500324011** u Lavamanos serie Selnova, referencia 500.324.01.1 de Geberit. Blanco. Toma de grifo'=Centro, Rebosadero'=Visible - de Geberit
Precio: 53.70
B'=45cm, H'=17cm, T'=37cm, Toma de grifo'=Centro, Rebosadero'=Visible
