# Lavabo de dos senos serie Smyle Square, referencia 500.223.01.1 de Geberit. Toma de grifo: centrada. Rebosadero: visible. Color: - de Geberit

- Propiedad del archivo: CONSTRUNARIO
- Formato: FIEBDC-3/2012
- Programa: Construnario Versión 3.51
- Fecha de los precios: 14/03/2024
- Divisa: EUR

**500223011** u Lavabo de dos senos serie Smyle Square, referencia 500.223.01.1 de Geberit. Toma de grifo: centrada. Rebosadero: visible. Color: - de Geberit
Precio: 647.00
Propiedades: - Empotrable. Toma de grifo: izquierda y derecha. Rebosadero: visible. Código EAN: 4025416520207
