# Lavabo para mueble serie iCon de Geberit. Medidas: B'=60cm, T'=48cm. Sin toma de grifo - de Geberit

- Propiedad del archivo: CONSTRUNARIO
- Formato: FIEBDC-3/2012
- Programa: Construnario Versión 3.51
- Fecha de los precios: 14/03/2024
- Divisa: EUR

**501843003** u Lavabo para mueble serie iCon de Geberit. Medidas: B'=60cm, T'=48cm. Sin toma de grifo - de Geberit
Precio: 286.00
Lavabo para mueble serie iCon de Geberit. Medidas: B'=60cm, T'=48cm, Toma de grifo'=Sin, Rebosadero'=Sin, Blanco
