# Semipedestal Geberit Selnova Compact para lavamanos: Blanco - de Geberit

- Propiedad del archivo: CONSTRUNARIO
- Formato: FIEBDC-3/2012
- Programa: Construnario Versión 3.51
- Fecha de los precios: 14/03/2024
- Divisa: EUR

**501448001** Semipedestal Geberit Selnova Compact para lavamanos: Blanco - de Geberit
Precio: 118.60
Geberit Selnova Compact
