# Cisterna vista baja Geberit iCon Square, doble descarga, conexión de suministro lateral o inferior: Blanco - de Geberit

- Propiedad del archivo: CONSTRUNARIO
- Formato: FIEBDC-3/2012
- Programa: Construnario Versión 3.51
- Fecha de los precios: 14/03/2024
- Divisa: EUR

**228950000** Cisterna vista baja Geberit iCon Square, doble descarga, conexión de suministro lateral o inferior: Blanco - de Geberit
Precio: 289.20
Geberit Icon
