# Juego de conexión, referencia 405.116.00.1 de Geberit para inodoro suspendido, con material de fijación, excéntrico - de Geberit

- Propiedad del archivo: CONSTRUNARIO
- Formato: FIEBDC-3/2012
- Programa: Construnario Versión 3.51
- Fecha de los precios: 14/03/2024
- Divisa: EUR

**405116001** u Juego de conexión, referencia 405.116.00.1 de Geberit para inodoro suspendido, con material de fijación, excéntrico - de Geberit
Precio: 142.30
Información técnica - Material PE-HD Aplicación - Para inodoro suspendido. Características - Con un desnivel de 2,5 cm. Suministro - Juego de manguitos con juntas. - 2 embellecedores, color cromado mate. - Material de fijación. Código EAN: 4025416040019
