# Extensión de codo de descarga, referencia 152.170.16.1 de Geberit - de Geberit

- Propiedad del archivo: CONSTRUNARIO
- Formato: FIEBDC-3/2012
- Programa: Construnario Versión 3.51
- Fecha de los precios: 14/03/2024
- Divisa: EUR

**152170161** u Extensión de codo de descarga, referencia 152.170.16.1 de Geberit - de Geberit
Precio: 15.60
Aplicación - Para extensión del Manguito de descarga. - Para la combinación con cono Para rebosadero. Datos técnicos - Material: PE-HD. Código EAN: 4025416139768
