# Bastidor serie Duofix para urinario, referencia 111.616.00.1 de Geberit. 112–130 cm, universal - de Geberit

- Propiedad del archivo: CONSTRUNARIO
- Formato: FIEBDC-3/2012
- Programa: Construnario Versión 3.51
- Fecha de los precios: 14/03/2024
- Divisa: EUR

**111616001** u Bastidor serie Duofix para urinario, referencia 111.616.00.1 de Geberit. 112–130 cm, universal - de Geberit
Precio: 372.30
Información técnica - Presión dinámica 1-8 bar - Presión de prueba del agua máxima 16 bar - Presión de prueba del aire máxima / gas inerte 3 bar - Temperatura máxima del agua 30 °C - Caudal a 1 bar sin limitador de flujo 0.3 l/s - Caudal a 1 bar con limitador de flujo 0.18 l/s Aplicación - Para El Montaje en pared de obra o pared ligera de altura total o parcial. - Para El Montaje de urinarios. - Para estructura del suelo 0 - 20 cm. - Para sistemas de descarga neumáticos o electrónicos Geberit Para urinarios. Características - Bastidor con orificios ø 9 mm para la fijación en pared ligera. - Patas galvanizadas, ajustables 0 - 20 cm. - Autoportante. - Bastidor con perfil en C 4x4 cm. - Bastidor con imprimación color azul. - En caso de instalación en suelo terminado, las patas de apoyo son retráctiles 5 cm. - Pletina de apoyo orientable, para la instalación en perfiles UW 50 y UW 75. - Conexión al suministro de agua 1/2". - Conexión al suministro de agua, montaje sin herramientas. - Conexión al suministro de agua, de obturación radial. - Llave de paso con regulador, premontada. - Protector de Tubo montado. - El cajetín premontaje protege El registro contra la humedad y la suciedad. - cajetín premontaje pretroquelado que permite acortarlo sin herramientas. Suministro - Carcasa, llave de paso con regulador, tubo de protección y terminal. - cajetín de premontaje con tapa. - Conexión R 1/2". - Tubo de conexión entre tubo de descarga Ø 32 mm y urinario, incl. junta para urinario. - Sifón ø 50 mm, incl. junta para urinario. - Codo de desagüe, reduce Ø 63/57 mm a Ø 50/44 mm, incl. junta para sifón. - 2 varillas roscadas M8 para fijación de urinario. - Material de fijación. Código EAN: 4025416860952
