# Bastidor Geberit Duofix para bidé, 112 cm, universal: 50x7.5cm, - de Geberit

- Propiedad del archivo: CONSTRUNARIO
- Formato: FIEBDC-3/2012
- Programa: Construnario Versión 3.51
- Fecha de los precios: 14/03/2024
- Divisa: EUR

**111534001** Bastidor Geberit Duofix para bidé, 112 cm, universal: 50x7.5cm, - de Geberit
Precio: 218.50
Geberit Duofix
