# Bastidor Geberit Duofix para lavabos, 112 cm, grifo de encimera, con sifón empotrado - de Geberit

- Propiedad del archivo: CONSTRUNARIO
- Formato: FIEBDC-3/2012
- Programa: Construnario Versión 3.51
- Fecha de los precios: 14/03/2024
- Divisa: EUR

**111480001** Bastidor Geberit Duofix para lavabos, 112 cm, grifo de encimera, con sifón empotrado - de Geberit
Precio: 307.20
Geberit Duofix
