# Bastidor para inodoro suspendido Geberit Duofix, 120 cm, con cisterna empotrada Sigma 12 cm, con descarga higiénica HS30, EI1: C - de Geberit

- Propiedad del archivo: CONSTRUNARIO
- Formato: FIEBDC-3/2012
- Programa: Construnario Versión 3.51
- Fecha de los precios: 14/03/2024
- Divisa: EUR

**111058001** Bastidor para inodoro suspendido Geberit Duofix, 120 cm, con cisterna empotrada Sigma 12 cm, con descarga higiénica HS30, EI1: C - de Geberit
Precio: 1286.90
Geberit Duofix
