# Bastidor serie Duofix para ducha, referencia 111.591.00.1 de Geberit. 50 cm, sifón de pared, - de Geberit

- Propiedad del archivo: CONSTRUNARIO
- Formato: FIEBDC-3/2012
- Programa: Construnario Versión 3.51
- Fecha de los precios: 14/03/2024
- Divisa: EUR

**111591001** u Bastidor serie Duofix para ducha, referencia 111.591.00.1 de Geberit. 50 cm, sifón de pared, - de Geberit
Precio: 440.00
Bastidor serie Duofix para ducha, referencia 111.591.00.1 de Geberit. 50 cm, sifón de pared, Aplicaciones Para el montaje en pared ligera Para la instalación en pared con altura completa o delante de pared con altura parcial Para la instalación en pared con altura completa Para la evacuación de agua en duchas de obra a ras de suelo Para alturas de solado ? 90 mm en la entrada Para impermeabilizaciones combinadas Propiedades Control de calidad según EN 1253-3 Bastidor autoportante con pintura polvo al horno Bastidor con orificios de ø 9 mm para la fijación en construcción con panel de madera Patas de apoyo con propiedades antideslizantes Pletinas de apoyo orientables Profundidad de placa de apoyo adecuada para instalación en perfil en U UW 50 y carril rail Geberit Duofix Altura de entrada del sifón ajustable Espesor de revestimiento de 10–40 mm Adecuado para grosor de alicatado en el suelo de 2–26 mm Adecuado para grosor de alicatado en la pared de 2–35 mm Nivel de impermeabilización ajustable para conexiones estancas sin tensiones Conexión de evacuación lateral Tela laminada de impermeabilización premontada Tela laminada de impermeabilización con anchura de 10 cm, para conexión de sistemas de sellado Para altura de solado en la entrada 90–200 mm Código EAN: 4025416288978
