# Bastidor serie Duofix, referencia 111.350.00.5 de Geberit con cisterna empotrada Sigma de 12 cm (UP320) para discapacitados - de Geberit

- Propiedad del archivo: CONSTRUNARIO
- Formato: FIEBDC-3/2012
- Programa: Construnario Versión 3.51
- Fecha de los precios: 14/03/2024
- Divisa: EUR

**111350005** u Bastidor serie Duofix, referencia 111.350.00.5 de Geberit con cisterna empotrada Sigma de 12 cm (UP320) para discapacitados - de Geberit
Precio: 498.30
Aplicación - Para instalación en pared de obra o en pared ligera - Para tabicar a altura parcial o a altura completa - Para estructura del suelo 0 - 20 cm - Para inodoro suspendido con proyección > 62 cm - Para una construcción sin barreras y adaptada a silla de ruedas - Para inodoros con distancia de fijación de 18 cm o 23 cm - Para la conexión de Geberit AquaClean - No adecuado Para empotrar en hormigón Características - conexión al suministro de agua posterior/superior centrada - Cisterna empotrada Geberit Sigma 12 cm (UP320) con accionamiento frontal - Doble volumen de descarga con pulsador Geberit Sigma20, Sigma50, Sigma01 o Bolero - descarga interrumpible con pulsador Geberit Sigma10 o Tango - volumen de descarga ajustable - Montaje del pulsador y mantenimiento de la Cisterna sin herramientas - El cajetín premontaje puede montarse y acortarse sin herramientas - El cajetín premontaje protege El registro contra la humedad y la suciedad - Varillas de accionamiento isofónicas, ajuste rápido sin herramientas - Conexión al suministro de agua universal, sin herramientas - Latiguillo flexible a la llave de escuadra, montaje sin herramientas - Fijación sin herramientas para el codo de desagüe, isofónica, profundidad ajustable en 8 posiciones, posición regulable 45 mm - Patas autorregulables sin herramientas - Patas galvanizadas, ajustables 0 - 20 cm, con marca de posición - Posibilidad de empleo en inodoro suspendido con pequeña superficie de apoyo por medio de accesorios - Bastidor con orificios ø 9 mm para la fijación en construcción con panel de madera - Cisterna empotrada totalmente aislada contra la condensación - Autoportante - Bastidor con perfil en C 4x4 cm - Bastidor con imprimación color azul - En caso de instalación en suelo terminado, las patas de apoyo son retráctiles 5 cm - Pletina de apoyo orientable, para la instalación en perfiles UW 50 y UW 75 - Altura de instalación del inodoro ajustable, 41 - 46 cm Suministro - Conexión al suministro de agua R 1/2" con llave de escuadra integrada y rueda para regulación manual - Tubo de protección Para la conexión al suministro de agua Geberit AquaClean - codo de descarga - Tapón de protección - cajetín premontaje - Juego de manguitos para inodoro, ø 90 mm - Codo de desagüe del inodoro, PE-HD, ø 90 mm - Manguito adaptador, PE-HD, ø 90/110 mm - 2 varillas roscadas M12 para fijación de la cerámica - Material de fijación No incluye: - pulsador y Juego de anclajes Código EAN: 4025416727538
